# Gebäudeplanung Sporthalle Schlotheim_neu
Angebotsaufforderung (GAEB 90, DA83)
Eröffnung: 30.06.20 13:00
Ende der Zuschlagsfrist: 10.07.20
Währung: EUR
Auftraggeber: LRA UH-Kreis

## Estricharbeiten
Datum: 19.05.20

### Gewerk 01 ESTRICHARBEITEN

#### Titel 01.01 BAUSTELLENEINRICHTUNG

**01.01.0010 Baustelleneinrichtung und -räumung**
Baustelleneinrichtung für den gesamten
Umfang der Estricharbeiten, einschl.der
erforderlichen Schutzmaßnahmen während des
Estricheinbaus, sowie der Montage-und Transportgeräte
aller Art, z.B. Förderanlagen, Mischer etc. soweit dies
in den nachfolgenden Positionen  nicht gesondert
beschrieben wird.
Baustelle einrichten, vorhalten über die Bauzeit sowie
räumen der Baustelle und Wiederherstellen des
ursprünlichen Zustandes, einschl. Entfernen von
Verunreinigungen sowie die Beseitigung aller
anfallenden Abfälle und Verpackungen einschl.
evtl. anfallenden Gebühren und Entsorgungskosten,
mit folgenden in den
Pauschalpreis einzurechnenden Leistungen:
- Tages- und Wohnunterkünfte
- Lager- und Arbeitsplätze
- Arbeitsplatzbeleuchtung
- Baustrom, Bauwasser von bauseitigen
Haupt-und Unterverteilungsstellen,
einschl. Verteilung und Anschlussleitung
- Umlagen für Baumedien: siehe Vorbemerkungen
"Besondere Vertragsbedingungen"!
- Lagerräume, Magazin, Unterstelleinrichtungen
- Maschinen, Förderanlagen, Geräte, Werkzeuge
- Absperrungen, Schutzwände, Schutzdächer
- Werbeträger, Bautafel
- Schutzgeländer

Hinweis:
Die Nutzung von Räumlichkeiten innerhalb des Gebäudes
als Tages- und Wohnunterkünfte, Lagerräume, Magazine
ist untersagt. Die Stellflächen für diese Einrichtungen
werden dem AN nach Zuweisung durch die Bauleitung
im BE-Gelände zur Verfügung  gestellt.

Ist diese Position nicht verpreist, sind die
vorbeschriebenen Maßnahmen mit den anderen
Leistungspositionen abgegolten.
Menge: 1,000 psch

#### Titel 01.02 Unterrgund- und, Abdichtungsarbeiten

**01.02.0010 Untergrund reinigen, grobe Verschmutzung**
Untergrund von groben Verschmutzungen
wie Bauschutt, Baurückständen etc.
trocken reinigen und angefallenen
Schmutz beseitigen, soweit es eine
Besondere Leistung ist.
Menge: 245,000 m2

**01.02.0020 Verbundestrich,Rohbodenausgleich**
Rohbodenausgleich bei übermäßigen
Toleranzen des Untergrundes durch Mörtel /Estrich
als Verbundestrich unter Bitumenschweißbahn,
einschließlich Haftbrücke.
Ausgleichshöhe : bis 15 mm
Einbauort :UG und EG
Angeb. Fabrikat : .........
Menge: 100,000 m2

**01.02.0030 Abdichtung, Bodenfeuchte,V60S4,Estrich**
Abdichtung für Estrich unter Dämmung von
Fußbodenflächen gegen Bodenfeuchte, aus
einer Lage Bitumenschweißbahn V60 S4,
vollflächig verklebt, 10 cm überlappt
und verschweißt.
Leistung inkl. Voranstrich als Haftgrundierung.
Einbauort : UG
Angeb. Fabrikat : .....
Menge: 245,000 m2

**01.02.0040 Anschluss, Abdichtung, Estrich**
Abdichtungslage unter Estrich an
aufgehenden Bauteilen ca. 15 cm
hochziehen, inkl. Ausbildung von Innen-
und Außenecken.
Das Brechen oder Abknicken der Bahnen in
den Eckbereichen ist mit geeigneten
Maßnahmen zu verhindern.
Einbauort : UG +  EG
Menge: 318,000 m

**01.02.0050 Fußbodeneinlauf eindichten**
Fußbodeneinlauf bis DN 100 eindichten,
als Zulage
Einbauort : KG
Menge: 8,000 St

#### Titel 01.03 Daemmung

**01.03.0010 Wärmedämmung, EPS, 70 mm, Estrich**
Polystyrol-Hartschaumplatten, PS 20 SE,
zweilagig,, als Wärmedämmung unter
Estrich. Die Dämmstoffplatten sind dicht
gestoßen und im Verband,
Stöße der 2. Lage im Versatz, überlappend
zur 1.Lage, zu verlegen,einschließlich dem
Herstellen aller erforderlichen Schnitte in
An- und Abschlussbereichen und Anarbeiten
an alle Durchdringungen.
Dämmung : EPS-WD
Anwendungsgebiet :DEO dh nach DIN V 4108-10
WLG : 035
Baustoffklasse : B1
Plattendicke : 30 / 40 mm
Dämmdicke : 70 mm, 2-lagig
Einbauort: Umkleide, Dusch und Vorräume, Lehrerzimmer,
Lager- Technikbereiche
Bauteile UG und EG
Angeb. Fabrikat : ................
Menge: 245,000 m2

**01.03.0020 Wärmedämmung,EPS, Mehr-/Minderdicke je 1cm/m2**
Leistung wie zuvor in vollen Wortlaut
beschrieben, jedoch mit anderer Dämmdicke
zum Ausgleich größerer Untergrundunebenheiten.
Plattenmehr-/minderdicke: je 1 cm/ m2
Menge: 245,000 m2

**01.03.0030 Abdeckung Dämmung, PE-Folie, 0,2 mm**
Einbau der Trennlage nach DIN 18560
über der Ddämmung mit Kunststofffolie,
einlagig, Stöße 10 cm überlappt und ggf. verklebt,
liefern und wannenförmig auslegen.
Folie : PE 0,2 mm
Einbauort : EG und UG
Angeb. Fabrikat : .....
Menge: 245,000 m2

**01.03.0050 Randstreifen, Polystyrol**
Randstreifen mit Fuß, für schwimmenden
Estrich an allen Randfugen.
Dicke: 8-10 mm
Material : Polystyrol
Höhe : 10 mm über OKF
Bauteil: Betondecken
Einbauort: EG und UG
Menge: 318,000 m

**01.03.0060 Randstreifen, Miwo, Türschwelle zum notw. Flur**
Randstreifen mit Fuß, für schwimmenden
Estrich an allen Randfugen.
Dicke: 8-10 mm
Material : Mineralwolle
Höhe : 10 mm über OKF
Bauteil: Fußböden mit Brandbeanspruchung/
Türrahmenbereich zum notwendigen Flur
Einbauort: EG und UG
Menge: 200,000 m

**01.03.0070 Wärmedämmung an Install. anpassen, Estrich**
Anpassen der Wärmedämmung an
Installation durch Ausschnitte und
gesonderte Zuschnitte.
Leitungsbündel bis 500 mm Breite
gelten als ein Strang.
Abrechnung  nach verlegten Installationsleitungen, strangweise.
Menge: 50,000 m

#### Titel 01.04 Zementestrich (CT)

**01.04.0010 Zementestrich schwimmend, C25, 65 mm,Flies.**
Zementestrich (CT) als schwimmender
Estrich, auf vorhandene Dämmschicht, zur
Aufnahme von Plattenbelägen im Dünnbett.
CT-C25-F4-50.
Flächenlasten: bis 2 KN/m²
Einbauort: Nassräume (WC, DU, Umkleiden)
Bauteile EG und UG
Estrichdicke : 65 mm
Menge: 223,000 m2

**01.04.0020 Zementestrich schwimmend, C25, 65 mm,Flies.**
Zementestrich (CT) als schwimmender
Estrich, auf vorhandene Dämmschicht, zur
Aufnahme von Plattenbelägen im Dünnbett.
CT-C25-F4-50.
Flächenlasten: bis 2 KN/m²
Einbauort: Technik, Pumi, Lüftung
Bauteile EG und UG
Estrichdicke : 65 mm
Menge: 23,000 m2

**01.04.0030 Bewehrung mit Kunststofffasern, Estrich,Zulage**
Estrichbewehrung mit Kunststofffasern.
Estrich als Zulage zu Hauptposition .
Verbrauch : ca. 1 kg/m3
Estrichdicke : bis 60 mm
Angeb. Fabrikat : .....
Menge: 245,000 m2

**01.04.0040 Zement-Gefälleestrich, Teilfläche, 1 m², Zulage**
Zement-Geflälleestrich im Zuge
der Estricharbeiten in Teilflächen
als niveaugleiche Duschen in Umkleide- und
Duschbereichen herstellen,
als Zulage (Mehrpreis) zur Hauptposition
inkl. aller Nebenarbeiten wie dem Anarbeiten an
bauseits installierte Bodeneinläufe,der Dämmschichten,
der Randfugen und ggf. der Abschalungen.
Konstruktionshöhe : ca. 120 - 170 mm
Teilfläche : bis 3 m2
Gefälle: ca. 2 % , Rinnenablauf im Randbereich

Einbauort: Duschraum
Bauteile UG
Angeb. Fabrikat : .....
Menge: 22,000 m2

**01.04.0050 Zementestrich - Mehr-/Minderstärke 5 mm**
Differenzpreis für je 5 mm Estrich-Mehr-
bzw. Minderstärke des Zementestriches.
Menge: 22,000 m2

**01.04.0060 Estrichoberflächen glätten, Zulage**
Zementestrich (CT) einschichtig,
für Nutzschicht mit maschinell geglätteter,
Oberfläche, für Anstrich geeignet
als Zulage zu Hauptposition
Menge: 23,000 m2

#### Titel 01.05 Fugen

**01.05.0010 Bewegungsfuge, Mineralwollestr.,Estrich**
Herstellen von Bewegungsfugen im Estrich nach
Herstellerangaben,
einschließlich:
Einlegen von Mineralwollstreifen als Fugenfüllung
Fugentiefe = Estrichdicke, Breite ca. 810 mm
Saubere Fugenbildung, Fugenschluss nach
Estrichtrocknung
Material, Zuschneiden, Einbau und Entsorgung von
Verschnitt inklusive
Estrichart: Zementestrich
Menge: 25,000 m

**01.05.0020 Scheinfuge schneiden und füllen, Estrich**
Scheinfuge in frischen Estrich schneiden
und nach Belegreife des Estrichs mit
Fugendichtmasse  aus Kunstharz
kraftschlüssig füllen.
Fugentiefe : 1/3 der Estrichdicke
Fugenbreite : 5 mm
Dicke Estrich : 60-70 mm
Angeb. Fabrikat : .....
Menge: 25,000 m

**01.05.0030 Bewegungsfuge, verdübelt, Estrich**
Bewegungsfuge im Estrich aus Füllung mit
Dämmstreifen bzw Dehnungsfugenprofil
sowie elastische Vergussmasse, einschl.
Rundstahlstifte aus Edelstahl und Dübelhülsen
als Dehnungsausgleichskappe;
Dübel im Estrich setzen, gegen vertikalen und
horizontalen Versatz im Bereich der Dehnfugen,
Türübergängen und sonstigen Trennungspunkten.
l=ca. 150 mm.
Fugenquerschnitt : 10/60 - 70 mm
Angeb. Fabrikat:...................
Menge: 25,000 m

**01.05.0040 Trennfuge, Türbereich, Estrich**
Trennfuge als Arbeitsfuge in
schwimmenden Estrich im Türbereich, inkl. Trennung der
Dämmschichten, mit Fugenprofil aus
Aluminium. Mit erhöhten Anforderungen
an die Maßtoleranz.
Profilhöhe : ca. 65 mm
Einbauort: Übergang Räume zu notwendigem Flur
Menge: 25,000 m

#### Titel 01.07 Stundenlohn

**01.07.0010 Stundensatz Vorarbeiter, Estricharbeiten**
Arbeiten, welche nicht in den Positionen
erfasst sind und gegen Nachweis zur
Ausführung kommen:
Vorarbeiter
Menge: 20,000 h

**01.07.0020 Stundensatz Fachwerker, Estricharbeiten**
Arbeiten, welche nicht in den Positionen
erfasst sind und gegen Nachweis zur
Ausführung kommen:
Fachwerker
Menge: 20,000 h

**01.07.0030 Stundensatz Helfer, Estricharbeiten**
Arbeiten, welche nicht in den Positionen
erfasst sind und gegen Nachweis zur
Ausführung kommen:
Helfer
Menge: 20,000 h

USt %: 19,00
